# WDVS
Angebotsaufforderung (GAEB 90, DA83)
Währung: EUR

## Zusätzlicher Text
BAUVORHABEN:  Grenzstr. 16
  13355 Berlin

GEWERK:  WDVS

Angaben zum Bauwerk
Mehrfamilienhaus, Baujahr 1970

Ausführungsort:
Vorderhaus

Ausführungszeitraum:
Mai 2025 bis August 2025
Bauleiter: Hr. Broese

## WDVS
Datum: 25.11.24

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
ZTV Zusätzliche Technische Vertragsbedingungen

ZTV-1. Systembindung

Es dürfen nur Wärmedämm-Verbundsysteme mit einer
allgemeinen bauaufsichtlichen Zulassung des Deutschen
Instituts für Bautechnik (DIBt) bzw. im WDV-System nur
die vorgegebenen Komponenten des gleichen Herstellers
verarbeitet werden.
Ist dies nicht der Fall, kann der Bauherr / Investor
umfangreich Ansprüche geltend machen.
Sie reichen von der Einbehaltung fälliger Zahlungen,
der Forderung, das System auf Kosten des Ausführenden
Handwerkers zurückzubauen bis zum Umstand, daß bei
Systemmischungen jegliche Gewährleistung gemäß VOB
und BGB erlischt.

Zur einwandfreien, fachgerechten Ausführung sind
die vom Systemhersteller angebotenen Werkzeuge
und Hilfsmaterialien zu benutzen, sowie die
Ausführungshinweise der Technischen Merkblätter
des Herstellers zu beachten.

Alternativ-Systeme, mit Nachweis der geforderten
System- und Systemkomponenten-Eigenschaften,
sind als komplettes System zulässig.

Der Nachweis der geforderten Eigenschaften muss
zusammen mit der Abgabe des Alternativangebotes
erbracht werden.
Der Nachweis muss bezüglich der Anwendung (gleiches
Anwendungsgebiet) und der Stoffzusammensetzung
(Nachweis durch Laboranalyse) geführt werden.

*Hinweis*
ZTV-2. Leistungsumfang

Der Bieter hat sich vor Angebotsabgabe über den Umfang
der auszuführenden Arbeiten umfassend zu informieren
und die örtlichen Gegebenheiten zu berücksichtigen.
Schäden und Behinderungen die erst während der
Bauausführung erkennbar werden, sind schriftlich dem
Auftraggeber mitzuteilen.
Die weitere Vorgehensweise wird vom AG festgelegt.

*Hinweis*
ZTV-3. Verarbeitungsbedingungen

Grundsätzlich sind die Ausführungsanweisungen und/oder
die Technischen Merkblätter der Herstellers genauestens
zu beachten.

Die Mindestverarbeitungstemperaturen der Materialien
dürfen in keinem Fall unterschritten werden.
Bei Verklebungs- und Beschichtungsarbeiten darf die
Temperatur der Außenluft, der Untergründe und der
Materialien bis zur vollständigen Durchhärtung nicht
unter + 5 Grad Celsius liegen.
(Ausnahme: QS-Produkte - siehe Techn. Merkblätter)

Farbübereinstimmungen und Farbabweichungen gemäß
BFS Merkblatt Nr. 25.

*Hinweis*
ZTV-4. Aufmaß und Abrechnung

Es gelten die Aufmaß- und
Abrechnungsvorschiften der DIN 18345.

*Hinweis*
Weitere Hinweise für die Kalkulation
----------------------------------------------------

in den Einheitspreisen sind neben den Nebenleistungen
nachstehende
Leistungen enthalten, wenn in der Leistungsbeschreibung
keine eigene
Position dafür vorgesehen ist:

Die Sicherung der Verkehrs-, Versorgungs- und
Entsorgungsanlagen im Bereich des Baugeländes sowie die
Durchführung der erforderlichen Maßnahmen der
verkehrspolizeilichen Sicherung.

Das Einholen der Genehmigungen für Strassen- und
Bürgersteigabsperrungen, bzw.

Gleiches gilt auch für die Nutzung von
Nachbargrundstücken.

Aufstellen, Vorhalten und Beseitigen von Blenden und
Schutzgerüsten zur Sicherung des öffentlichen Verkehrs
sowie von Einrichtungen außerhalb der Baustelle zur
Umleitung und Regelung des öffentlichen Verkehrs.

Schutz der in Benutzung genommenen öffentlichen
Verkehrsflächen oder anderer Einrichtungen und
Vorleistungen anderer Unternehmer vor Beschädigung
sowie Beseitigung der Schäden oder Übernahme der Kosten
hierfür.

Übernahme der Gebühren für die Benutzung von
öffentlichen Verkehrsflächen oder Nachbargrundstücken.

Herstellen und beseitigen der Zufahrtswege von den
öffentlichen Verkehrsflächen oder bauseits
hergestellten Baustraße zu den einzelnen Baustellen.
Vorhalten der Zufahrtswege.

Reinigen der Baustelle und der Zugangswege sowie des
Aussengeländes jeweils zum Wochenende und vor
Feiertagen und nach Beendigung der Vertragsarbeiten.

Notwendige Maßnahmen zum Schutz von Dächern, Rinnen,
Fallrohren, Blechen, Fugenbändern, Fußböden, Geländern,
Stahlzargen, Fenstern, Türen, Beschlägen und sonstigen
Bauteilen vor Verunreinigungen und Beschädigungen durch
die Putzarbeiten, einschl. der erforderlichen Stoffe
oder Schutzanstriche für Verblendungen, Gesimse,
Sohlbänke, eloxierte Teile u.ä. sowie die spätere
Beseitigung.

Die Kosten für Aufenthalts- und Lagerräume.

Das Wiederherstellen der durch die eigenen Arbeiten
beschädigten Grünanlagen (durch Anlieferungen,
Lagerflächen etc.)

Zuschnitte und Anpassarbeiten an den Dämmplatten
(Ausschnitte, Aussparungen, Schrägen u.s.w.

Das Herstellen von bis zu 0,50 m² grossen mobilen
Musterflächen nach Vorauswahl vorliegender
Farbvorschläge.

Die endgültige Farbangabe erfolgt an Hand der
Musterflächen.

Zur Kalkulation ist eine Farbe mit dem Grundton
"hellgetönt" vorzusehen.

  hellgetönt  entspricht Hellbezugswerten  51 -100

  mittelgetönt  entspricht Hellbezugswerten  26 - 50

  sattgetönt  entspricht Hellbezugswerten  25 - 11

Die in der Leistungsbeschreibung angegebenen Produkte
gelten als Qualitätsbeispiel und schaffen für alle
Anbieter eine einheitliche Kalkulationsgrundlage. Sie
werden durch Angebotsabgabe Bestandteil des Angebotes.
Die
Bauleitung behält sich vor, von allen zur Anwendung
kommenden Stoffen Proben zu entnehmen und auf Qualität
und
Eignung untersuchen zu lassen.

Sonstiges
---------------

Alle Leistungen umfassen auch die Lieferung der
dazugehörigen Stoffe und Bauteile einschl. Abladen und
Lagern auf der Baustelle, wenn in der
Leistungsbeschreibung nichts anderes vorgeschrieben
ist.

Die Anlieferung sämtlicher zur Ausführung kommenden
Stoffe muss in der Originalverpakung erfolgen

Es sind die Richtlinien des Werkstoffherstellers zu
berücksichtigen. Bei Systemaufbauten dürfen nur die
Stoffe eines Herstellers verwendet werden

Wiederaufbereitete (Recycling-) Stoffe sind von der
Verwendung ausdrücklich ausgeschlossen.

Flächen mit Abläufen, insbesondere
Kellerausgangstreppen sind ständig von anfallendem
Schutt vollständig freizuhalten, so daß das anfallende
Tagwasser sicher abfliesen kann.

Ebenso sind die Regenstandrohre dauerhaft abzudecken,
so daß es hier zu keiner Verstopfung der Grundleitung
kommen kann.

### Bereich 1 Grenzstr. 13 - WDVS

#### Abschnitt 1.1 Baustelleneinrichtung

**1.1.10 Einrichten der Baustelle**
Einrichten der Baustelle

Geräte, Werkzeuge und sonstige Betriebsmittel,
die zur vertragsgemäßen Erfüllung der Bauleistungen
erforderlich sind, auf die Baustelle bringen,
bereitstellen und soweit der Geräteeinsatz nicht
gesondert berechnet wird, betriebsfertig aufstellen
einschließlich der dafür notwendigen Arbeiten.

Baubüros, Unterkünfte, Werkstätten, Lagerschuppen
und dergleichen, soweit erforderlich, an- und
abtransportieren, aufbauen und einrichten.

Kosten für Gebrauchsunterhaltung und Betreiben der
Geräte, Anlagen und Einrichtungen werden nicht mit
dieser Pauschale, sondern mit den Einheitspreisen der
entsprechenden Teilleistung vergütet.
Menge: 1,000 psh

**1.1.20 Baustellen WC**
Baustellen WC liefern, reinigen und abtransportieren
1 Stück WC / Woche
Menge: 1,000 Stk

**1.1.30 Vorhalten WC**
*** Bedarfsposition ohne GB
Baustellen WC vorhalten
1 Stück / Woche
Menge: 1,000 Stk

**1.1.40 Bauzaun auf Anweisung des AG**
Bauzaun auf Anweisung des AG aus
mobilen Stahlrahmenelementen mit Rundstahlfüllstäben, Stützfüßen aus Beton, incl.
sämtlicher Verbindungen, Kupplungen etc.
Der Zaun ist aufzustellen und nach Abschluss aller
Bauarbeiten
wieder abzubauen.

Türen und Tore werden gesondert vergütet.
Zaunhöhe:  2.00 m
Menge: 20,000 m

**1.1.50 Strom-/wasseranschluß herstellen, vorhalten und räumen**
Baustromverteiler nach DIN VDE 0100 -704
mit einer Anschlussleistung von 24 kVA bestückt mit:

1 NH00-Sicherungslasttrennschalter 63A mit Bügelklemmen
10 - 50 mm²
1 DS-Zählerplatz inkl. Zähler nach DIN 43870/2
1 Hauptschalter 3-pol. 63A mit Sicherungselement 3/35 A
(E33)
1 FI-Schutzschalter 4-pol. 40A/30mA
1 CEE-Steckdose 5/32A 400V/6h ohne Vorsicherung -direkt
ab FI-2 CEE-Steckdosen 5/16A 400V/6h mit je 1
Leitungsschutzschalter 3/16A -C-
3 Schutzkontaktsteckdosen 2/16A 230V mit je 1
Leitungsschutzschalter 1/16A-C

liefern, montieren und nach Abschluss der eigenen
Arbeiten demontieren, einschl. aller erforderlichen
Anschlussleitungen, Sicherungen, evtl. erforderlichem
NH-Verteiler und Anschlussarbeiten.

Die notwendigen Anträge und Meldungen beim zuständigen
EVU hat der Auftragnehmer, ohne gesonderte Vergütung,
rechtzeitig vorzunehmen.

Der Bauanschluss ist während der gesamten Baumaßnahme
vorzuhalten, und nur in Absprache mit der Bauleitung
des AG zu demontieren.

Es sind die entsprechenden Zählerstände der Bauleitung
vor und Ausführung schriftlcih mitzuteilen.
Menge: 1,000 psh

**1.1.60 Bauschuttcontainer bereitstellen**
Bauschuttcontainer bereitstellen und abtransportieren, Inhalt fachgerecht entsorgen.
Menge: 15,000 m3

**1.1.70 Einholen der für die ausgeschriebenen Arbeiten benötigten Anträge**
Genehmigungen einschließlich Entrichtung der Gebühren
für die BE
Die Kosten werden auf Nachweis erstattet.
Straßenlandsondernutzung und Verkehrsrechtliche
Anordnung. für die gesamte Bauzeit.
Die Straßenlandsondernutzung wird dem Fensterbauer,
nach Abstimmung mit der BL Covivio ebenfalls/ teilweise
zur Verfügung gestellt.
(Die Sondernutzungsfläche auf der Straße  beträgt ca.
20 lfm)
Menge: 1,000 pau

**1.1.80 Baustelle räumen**
Baustelle räumen

Baustelle von allen Geräten, Anlagen,
Einrichtungen und dergleichen räumen.
Benutzte Flächen und Wege entsprechend
dem ursprünglichen Zustand ordnungsgemäß
herrichten. Verunreinigungen beseitigen.
Menge: 1,000 psh

#### Abschnitt 1.2 Fassadengerüst

**1.2.10 PVC-Folienabdeckung Standflächen**
PVC-Folienabdeckung der Standflächen

Bodenflächen im Bereich des Standgerüstes und der evtl.
vorhandenen Fassadenbefahranlage mit gewebeverstärkter
PVC-Gitterfolie auslegen und gegen Sturm sichern.
Mindestbreite unter dem Gerüst: 2,0 m.
Folienschäden sind umgehend zu beheben, dies ist in den
EP einzukalkulieren.

Gebrauchsüberlassung für die Dauer der Bauzeit.
Menge: 75,000 m²

**1.2.20 Standgerüst LK 3, BK W09 Grundeinsatzzeit**
Standgerüst Lastklasse 3, Breitenklasse W09

Arbeitsgerüst nach EN 12811-1 als längenorientiertes
Standgerüst Lastklasse: 3 (2,0 kN/m²)
Breitenklasse: w 09 (Belagbreite zw. Ständern 0,90 m),
alle Gerüstlagen genutzt,für WDVS-Arbeiten und
Dacharbeiten aufbauen, gebrauchsüberlassen und nach
Fertigstellung der Arbeiten wieder abbauen.

Eine Freigabekennzeichnung ist zu erbringen!

Für Dacharbeiten das Gerüst bis mind.1,00 m
über OK Attika führen.

Ggfs. notwendig werdende Umbaumaßnahmen
am Gerüst zur Nutzung für Arbeiten der einzelnen
Gewerke berücksichtigen und direkt abstimmen.

Gerüstträger, Dachfangerüste, Gerüstkonsolen,
Leiteraufgänge usw.
Einrichtungen zur Materialförderung, sowie
Erschwernisse aufgrund
örtlicher Situation sind einzurechnen.

Ankerhülsen beim Abrüsten mit farblich
angeglichenen Abdeckkappen schließen.

Achtung:
Das Gerüst durch seitliche Stützen sichern.

Die Verwenden von Gerüstankern ist bei
keramischer Bekleidung ist nicht zulässig!

Standfläche:  eben, normal belastbar
Breitenklasse:  W09
Gebäudehöhe:  ca. 20m
Lastklasse:  3
Menge: 720,000 m²

**1.2.30 Gebrauchsüberlassung Gerüst**
Gebrauchsüberlassung Gerüst

Gebrauchsüberlassung des unter Pos. 20 beschriebenen
Gerüstes für die Dauer der Maßnahme.
Angesetze Dauer = 16 Wochen
Menge: 11520,000 m2Wo

**1.2.40 Gerüsttransport zur Verwendungsstelle**
Menge: 720,000 qm

**1.2.50 Schutzdach gemäß DIN 4420-1 und DIN 18451**
Schutzdach gemäß DIN 4420-1 und DIN 18451

Auf-, Abbau und Vorhaltung eines Schutzdaches nach DIN
4420-1 und
DIN 18451-Gerüstarbeiten, sowie den geltenden
Sicherheitsvorschriften.
Für die Dauer dieser Baumaßnahme. Breite: 1,50 - 2,00 m
Höhe : 2,50 - 4,00 m .
Menge: 75,000 m²

**1.2.60 Gebrauchsüberlassung Schutzdach**
Angesetze Dauer = 16 Wochen
Menge: 1200,000 m2Wo

**1.2.65 Schutznetz zur Verschattung**
Sturmsicheres, geschlossenes Schutznetz zur
Verschattung des Arbeitsgerüstes liefern, vorhalten und
nach
Beendigung der Befestigungsarbeiten wieder entfernen.
Menge: 720,000 m2

**1.2.70 Gerüstbekleidung Grundeinsatzzeit (Netze)**
Gerüstbekleidung Grundeinsatzzeit (Netze)

Gerüstkonstruktion mit engmaschigen Netzen als
Staubschutz für die Fassadenfläche, abhängen.

Angesetze Dauer = 16 Wochen
Menge: 11520,000 m2Wo

**1.2.80 Gerüsttreppenturm mit vorgesetzterTreppe**
Gerüstturm aus Stahlrohrrahmengerüst
der Lastklasse 3, 2,0 KN/m²,
Breitenklasse W 06 aufbauen,
vorhalten und abbauen.
1.Grundstandzeit des Gerüstturmes:

  (L= 2,50 m; H= 22,00 m)
Menge: 2,000 Stk

**1.2.90 Gebrauchsüberlassung über Grundstandzeit, Treppenturm**
Gerüstestrepenturm für die Dauer von 1 Woche über die
Grundeinsatzzeit von 12 Wochen hinaus.
Angesetze Dauer = 16 Wochen
Menge: 32,000 StWo

**1.2.100 Genehmigungen einholen**
Genehmigungen einholen

Einholen öffentlich-rechtlicher Genehmigungen für die
Gerüststellung auf öffentlichem Gehweg, für die Dauer
der vorgesehenen Standzeit.
Genehmigungen für zusätzliche Standzeit auf Nachweis.
Straßenlandsondernutzung / Verkehrsrechtliche Anordnung
Menge: 1,000 psh

**1.2.110 Verkehrssicherung nach RSA**
Verkehrssicherung nach RSA

Für die Dauer der vorgesehenen Gerüststandzeit,
herstellen, vorhalten, betreiben und entfernen der
Verkehrssicherung nach RSA, einschließlich Beleuchtung,
Beschilderung, etc.
Menge: 1,000 psh

#### Abschnitt 1.3 Vorarbeiten

**1.3.10 Fenster/Fensterrahmen mit Folien abkleben**
Fenster, Fensterrahmen mit Folien abkleben

Abkleben von Fenstern einschl. Rahmen, Fensterblechen
und Sockelflächen (Klinker) mit Folien 300 my gegen
Verschmutzung.
Stöße verkleben. Einschl. entfernen und
entsorgen der Folien.
Menge: 140,000 m2

**1.3.20 Schützen der Fenster mit Hartfaserplatten**
Fenstergröße:
b =100cm bis h= 160cm
Menge: 20,000 Stk

**1.3.30 Schutz - Bodenflächen Arbeitsbereich**
Schutz der Bodenflächen Arbeitsbereich

Liefern, anbringen, unterhalten und nach
Beendigung der Arbeiten entfernen von
Schutzabdeckungen auf sämtlichen
Bodenflächen, die durch herunterfallende
Gegenstände, Betonteile und/oder
Strahlmittel verunreinigt werden
könnten, mittels wasserfesten Pappenzur Vermeidung von
Verschmutzungen und/oder Beschädigungen
der Bodenflächen.
Menge: 75,000 m

**1.3.40 Verunreinigungen im erhöhten Umfang**
durch Abkehren oder Abbürsten entfernen.
Menge: 720,000 m²

**1.3.50 Verunreinigungen hochdruck reinigen**
Verunreinigungen im hochdruckverfahren / naß entfernen
Menge: 300,000 m²

**1.3.60 Untergrund prüfen - klebegeeigneter Untergrund**
Untergrund prüfen - klebegeeigneter Untergrund - WDVS
kleben und dübeln

Untergrund prüfen, ob dieser fest, fett- und staubfrei
ist und eine ausreichende Tragfähigkeit für den Einsatz
von Dübeln aufweist. Die dauerhafte Verträglichkeit
zwischen einer eventuell vorhandene Beschichtung und
dem Klebemörtel prüfen.

Mit dem Klebemörtel dürfen Unebenheiten bis maximal
2 cm/m, bei StoTherm Cell bis maximal 1 cm/m
ausgeglichen werden.
- oder gleichwertig
Menge: 720,000 m²

**1.3.70 Putzhohlstellen abschlagen**
Den Untergrund auf Hohlstellen prüfen. Hohlliegende
Putzstellen mit geeignetem Werkzeug abschlagen.
Abgeschlagene Flächen entstauben.

Anfallendes Material wird Eigentum des AN und ist
umweltgerecht gemäß den örtlich geltenden gesetzlichen
Bestimmungen zu entsorgen.

Diese sind vor Beginn der Baumaßnahme bei den Städten
und Gemeinden zu erfragen.

Bauteil:
'

....................................................'

Annahme von ca. 10% der Gesamtfläche
Menge: 180,000 m²

**1.3.80 Unebenheiten**
Größere Untergrundunebenheiten mit geeignetem
Putzmörtel Kategorie GP/LW, CS II/CS III, auffüllen und
an vorhandene Oberfläche angleichen.
Putzdicke im Mittel: '30' mm
Hinweis: Dicke der Putzschicht ist bei Festlegung der
Dübellängen zur nachfolgenden Verdübelung zu
berücksichtigen.
Menge: 300,000 qm

**1.3.90 Leibung wie Pos. vor.**
Menge: 200,000 lfm

**1.3.100 Putzhohlstellen beiputzen**
Einen Grundputz mit faserhaltigem, spritzbarem,
mineralischem Leicht-Trockenmörtel (nach
DIN 18550 Teil 4) liefern und beiputzen der zuvor
freigelegten Stellen.

Ausgleichputz anbringen

Ausgleichputzes mit einem Kalkzementmörtel MG P II nach
DIN 18550 liefern und auftragen.

Putz mindestens 14 Tage erhärten lassen.

Je nach gewünschter Oberbeschichtung den
Putzmörtel fein abreiben oder leicht aufrauen.

Bauteil:
'

....................................................'
Produkt:*StoLevell Reno - oder gleichwertig
Menge: 180,000 m²

**1.3.110 Universalgrundierung auf Acrylatbasis**
Wässrige, siloxanvergütete, Universalgrundierung auf
Acrylatbasis auf mineralische und organische
Untergründe und Beschichtungen sowie abgewitterte,
tragfähige Altbeschichtungen liefern und auftragen.

Grundierung darf keinen Film bilden.

Produkteigenschaften:
Oberflächenverfestigend, wasserabweisend, gutes
Eindringvermögen, saugfähigkeitsregulierend,
haftvermittelnd.

Produkt:*Stoplex W - oder gleichwertig
Menge: 720,000 m²

**1.3.120 Regenfallrohre demontieren**
Vorh. Regenfallrohre demontieren und zwischen
lagern, nach Beendigung der Arbeiten wieder
montieren.
Menge: 60,000 lfm

**1.3.130 Montage von provisorischen Fallleitungen**
Montage von provisorischen Fallleitungen. (Kunststoff)
Vorhaltung und ggf. nachbessern der Befestigung über
die gesamte Bauzeit.
Menge: 60,000 lfm

#### Abschnitt 1.4 WDVS

**1.4.10 Mineralwolle, verkleben, Fassadenfläche**
Steinwolle-Dämmplatte beidseitig
vorbeschichtet (glatte Seite ist Putzseite), mit
mineralischen Klebemörtel liefern und verkleben.

Wärmedämmplatten aus Steinwolle nach EN 13162,
Anwendungstyp WAP-zg nach DIN 4108-10, mit hoch
verdichteter Oberfläche beidseitig vorbeschichtet
(glatte Seite ist Putzseite) für rationelle
Verarbeitung. Faserrichtung parallel zur Oberfläche,
Abreißfestigkeit mind. 3,5 N/mm2, Bemessungswert der
Wärmeleitfähigkeit 0,035 W/m*K, nichtbrennbar nach DIN
4102, Euroklasse A1 nach EN 13501-1, mit einem
vergüteten, mineralischen Klebemörtel auf
klebegeeigneten Untergrund kleben.

Platten im Verband planeben und press gestoßen
verlegen. Offene Fugen mit Dämmstoff ausfüllen.

Zusätzliche Verdübelung gemäß separater Position.

Plattendicke:
'

....................................................'
Menge: 720,000 m²

**1.4.20 Mineralwolle, verkleben Gesimse**
Steinwolleplatte  mit mineralischen
Klebemörtel liefern und verkleben.

Wärmedämmplatten aus Steinwolle nach EN 13162,
Anwendungstyp WAP-zg nach DIN 4108-10, mit hoch
verdichteter Oberfläche und vorbeschichteter Sichtseite
für rationelle Verarbeitung, Faserrichtung parallel zur
Oberfläche, Zugfestigkeit mind. 0,005 N/mm2,
Bemessungswert der Wärmeleitfähigkeit 0,035 W/m*K,
nichtbrennbar nach DIN 4102, Euroklasse A1 nach EN
13501-1, mit einem vergüteten, mineralischen
Klebemörtel auf klebegeeigneten Untergrund kleben.

Platten im Verband planeben und press gestoßen
verlegen. Offene Fugen mit Dämmstoff ausfüllen.

Zusätzliche Verdübelung der Dämmplatten gemäß
separater Position.

Plattendicke:
'

....................................................'
Menge: 75,000 m

**1.4.30 MW-Laibungsdämmung, d = 160 mm, Laibungstiefe:**
Leistung wie in Position "MW-Fassadendämmplatten" besch
rieben, jedoch Ausführung auf Laibungsflächen von
Öffnungen.
Laibungstiefe: 250 mm
Dämmplattendicke: 160 mm
Menge: 240,000 lfdm

**1.4.40 Phenolharz-Dämmplatten 80 mm anbringen, Balkonbereiche**
Bereich Balkone nach Rücksprache BL:
Fluchtrechtes und planebenes Anbringen von beidseitig
vlieskaschierten Fassadendämmplatten aus  Phenolharzsch
aum nach DIN EN 13166. Verkleben auf  vorbereiteten Unt
ergrund mit systemzugehörigem  Plattenkleber, Stoß- und
 Lagerfugen kleberfrei lassen. Brandverhalten: C-s2, d0
 nach DIN EN 13501-1,  schwerentflammbar, Anwendungsgeb
iet (DIN 4108-10): WAP  Abmessungen 1200 x 400 mm, (ab
Dämmstoffdicke  120 mm mit werkseitiger Aufdopplung).
Bemessungeswert der Wärmeleitfähigkeit nach  DIN 4108-4
:  d = 20 - 40 mm: 0,022 W/(mK) nach DIN 4108-4  d = 50
 - 120 mm: 0,021 W/(mK) nach DIN 4108-4  d = 130 - 200
mm: 0,022 W/(mK) nach DIN 4108-4  Dämmstoffdicke: 80 mm
 Klebeflächenanteil: = 40 % Untergrund:
Menge: 100,000 qm

**1.4.50 Vertiefte Montage Thermodübel II**
Verdübelung der Steinwolle-Dämmplatten mit
bauaufsichtlich zugelassenen Thermodübeln für vertiefte
Montage gemäß Fachverband WDVS WZ 1 u. 2 (Binnenland)

Zusätzliche Befestigung der Dämmplatten mit
bauaufsichtlich zugelassenen Thermodübeln und gelben
Dübelversektellern liefern und anbringen.
Tellerdurchmesser 60 mm, Bohrlochtiefe mind. 50 mm,
Verankerungstiefe mind. 25 mm (bei Porenbeton:
Bohrlochtiefe mind. 90 mm, Verankerungstiefe mind. 65
mm).

Verdübelungsbild entsprechend den
Verarbeitungsrichtlinien / Zulassung.

Dübelteller mit speziellem Montageelement bei
kontrollierter Tiefenbegrenzung ca. 15 mm versenken.

Wandbaustoff:
Dübel (Typ/Länge):
Verbrauch: bis zu 8 Dübel/m²
(WZ 1 und 2 Binnenland)
Menge: 720,000 m²

**1.4.60 Mineralische Armierung mit Gewebe - LU**
Mineralischen Klebe- und Armierungsmörtel/ Unterputz
mit alkalibeständigem Glasfasergewebe liefern und
vollflächig als Armierungsschicht auftragen und eben
abziehen.

Vergüteten, mineralischen Klebe- und Armierungsmörtel
volldeckend auf Wärmedämmplatte auftragen,
Glasfasergewebe eindrücken und planspachteln.
Gewebestöße 10 cm überlappen.

Zusätzliche Diagonalarmierung an Ecken der Öffnungen
und Eckkantenausbildungen gemäß separater Positionen
Menge: 720,000 m²

**1.4.70 Fensterlaibungen und Faschenausbildung mit Glattputz,**
Glattputzbeschichtung als Laibungsausbildungaus mineral
ischem Werktrockenmörtel.Laibungstiefe: ----- cm
Fensterfasche: 4 cm Schichtdicke: ca. 2 - 3 mm
Faschenbreite: 3cm
Menge: 240,000 lfdm

**1.4.80 Sturzeckwinkel mit Diagonalarmierung**
Sturzeckwinkel - Armierungselement im
Sturz -/L aibungsbereich
mit Diagonalarmierung
Einen Sturzeckwinkel, a ls Armierungselement
i m Sturz -/L aibungsbereich mit
Diagonalarmierung
l iefern und einbauen.
Laibungstiefe bis: 2 5 cm
Menge: 240,000 lfdm

**1.4.90 Egalisationsspachtel für mineralische Dämmung**
Egalisationsspachtelung für mineralische Dämmung

Zweite Lage Armierungsmörtel (wie vor, jedoch ohne
Gewebe)
auf Armierungsschicht als Egalisationsspachtelung
liefern und auftragen.

Produkt:*StoLevell Uni oder gleichwertig
Menge: 720,000 m²

**1.4.100 Putzgrund für mineralische und silikatische Folgebeschichtungen**
Voranstrich auf Dispersion-Silikat-Basis für
nachfolgende Sliconharz- oder Slikat- oder mineralische
Beschitungen, auf schwach saugenden mineralischen
Untergünden, liefern und auftragen.

Produkteigenschaften:
haftvermittelnd, pigmentiert, gefüllt,
saugfähigkeitsegalisierend.
CO2- und wasserdampfdurchlässig,
organischer Anteil < 5%,
alkalibeständig,
Verlängert die offene Zeit bei der Putzverabeitung.

Bauteil: Fassade, Brüstungen, Gesimse

Farbton:
nach Wahl AG
Menge: 720,000 m²

**1.4.110 Siliconharz-Oberputz - neutral, ohne bioziden Filmschutz**
Siliconharz-Oberputz - neutral, ohne bioziden
Filmschutz

Siliconharz-Oberputz - neutral,  manuell und maschinell
verarbeitbar, auf massiven und massiv- wärmedämmenden,
sowie gedämmten Wandbildnern mit mineralischen und
organischen Unterputzen liefern, auftragen und
strukturieren.

Produkteigenschaften:
Siliconharz-Oberputz nach EN 15824, nichtbrennbar,
A2-s1, d0, ohne bioziden Filmschutz, arbeitet mit
natürlichen Wirkprinzipien, reduzierte Bioverfügbarkeit
und geringes Anschmutzverhalten, lösemittel- und
weichmacherfrei gemäß VdL-RL01, mieralölfrei,
hoch wasserdampfdurchlässig, gering wasserdurchlässig.

Struktur: (Kratzputz)
Korngröße: 1,5 mm (1,0,1,5; 2,0; 3,0)
oder als Modellierputz

Bauteil: Fassade, Brüstungen, Gesimse

Farbton:
nach Wahl AG
Menge: 720,000 m²

**1.4.120 Fassadenfarbe mit Lotus-Effectr-Technology, biozidfrei / 1x**
Fassadenfarbe mit Lotus-Effectr-Technology, natürlich
gegen  Algen- und Pilze, ohne bioziden Filmschutz,
außen, für Anstriche mit reduzierter Anhaftung von
Schmutzpartikeln auf mineralische und organische nicht
elastische Untergründe, als Zwischen- und
Schlussbeschichtung liefern und auftragen.

Produkteigenschaften:
Strukturerhaltend, sehr hoch CO2- und
wasserdampfdurchlässig, reduzierte Benetzbarkeit mit
Wasser, Lotus-Effectr-Technology, Reduzierte Haftung
von Schmutzpartikeln und Selbstreinigung bei Beregnung,
Schmutz kann mit dem Regen abperlen, natürlicher
Schutz vor Algen- und/oder Pilzbefall, ohne bioziden
Filmschutz, spannungsarm.

Bauteil:

Farbton:
nach Wahl AG
Menge: 720,000 m²

**1.4.130 Laibungen an Öffnungen und Nischen wie in allen Leistungen**
zur Schlussbeschichtung der Wandflächen beschrieben,
behandeln.
Menge: 240,000 lfm

**1.4.140 Zulage für die Ausführung im mittel getönten Farbton**
Alternativ-Farbton

Fassadenfarbe wie vor, jedoch

  Farbton nach Vorgabe BL
Menge: 720,000 m²

**1.4.150 Laibung, Faschen Anderen Farbton ,**
Fensterlaibungen und Faschen mit Dispersions-Silikatfar
be in in einen anderen Farton und anderer Körnung
absetzen.
Laibungstiefe: bis 30 cm
Faschen bis 15 cm
Farbtonstufe: mittel abgetönt
Farbton : hell nach Angabe AG
Menge: 240,000 lfdm

**1.4.160 Dehnfugenprofil_ als Alternative**
Dehnfugenprofil für Gebäudedehnfugen 5-25
mm liefern und einbauen.
Herstellen einer schlagregendichten und elastischen
Fugendichtung für Gebäudedehnfugen mit Dehnfugenprofil,
bestehend aus zwei Kunststoffeckschutzschienen,
Glasfasergewebe und Überbrückungsfolie.
- Gleichmäßige lotrechte Fuge in der Dämmschicht
offenlassen (2-3 mm Armierungsauftrag an den
Fugenflanken berücksichtigen).
- Fugenflanken und Dämmplatten, ca. 15 cm
beidseits der Fugenkante, mit Armierungsmasse
beschichten.
- Dehnfugenprofil in Armierungsschicht
einbetten. Dabei Profile von unten nach oben setzen, 2
cm überlappen.
- Beim Anbringen der Armierungsschicht und
Schlussbeschichtung, das Dehnfugenprofil gegen
Verunreinigungen schützen (z.B. Styroporstreifen in die
Fugenschlaufe legen). Dehnfugenbreite 5-25 mm
(Abmessungen
entsprechend den zu erwartenden Bewegungen, nach Angabe
des Statikers.)
Farbton: dunkelgrau
Typ E: (Ebene Wandfächen)
Typ V: (Versetze Wandflächen)
Menge: 100,000 lfm

**1.4.170 Gerüstankerhülsen**
Nach Abbau des Gerüstes mit Gerüstankerstopfen 3496
verschliessen.
Mit Oberputz einschliesslich Schlussanstrich
verschliessen /abdecken.
Inkl. aller Beiarbeiten.
Menge: 90,000 Stk

**1.4.180 Dachkasten**
Dachkasten Holzelemente schleifen, grundieren und
streichen.
Abdeckblech säubern + grundieren und streichen
Ca. 40 cm breit + 30cm Höhe
Menge: 60,000 lfm

**1.4.190 Farbkonzepte erstellen**
Farbentwürfe nach Vorgabe AG erstellen lassen: mit
/durch Lieferanten/Hersteller/ Achitekten
4 Farbkonzepte mit je 3 verschiedenen Farbnuancen.
Pläne und Fotos werden durch AG bereitgestellt.
Menge: 4,000 Stck

#### Abschnitt 1.5 Details/Zubehör

**1.5.10 Kantenschutz - Gewebewinkel Standard**
Kantenschutz - Gewebewinkel Standard

Kantenprofil aus Kunststoff mit Glasfasergewebe zur
Eckausbildung bei Fassadendämmsystemen liefern und
anbringen.

Vor der vollflächigen Armierung, Armierungsmörtel
auftragen und Gewebewinkel einbetten.
Flächenarmierungsgewebe bis zur Eckkante führen und 10
cm überlappen.

Schenkellänge:  cm (11/13, 11/22)
Menge: 350,000 m

**1.5.20 Tropfkantenprofil an Außenkanten der Balkone**
Kantenprofil aus Kunststoff mit integriertem
Glasfasergewebe und zugehörigem Eckstück liefern und
anbringen.

Ausbilden einer Tropfkante unter gedämmten
Balkonunterseiten, Deckenauskragungen, Erkern, usw.
mit Tropfkantenprofil, bestehend aus Kunststoffwinkel
und Glasfasergewebe.
- Profile miteinander verbinden (überklipsen)
- Tropfkantenprofil mit Armierungsmasse direkt auf die
Dämmplatten ansetzen.
- Beide Glasfasergewebestreifen (entsprechend der
bauausfsichtlichen System-Zulassung) in die
Systemarmierung einbetten. Gewebestöße 10 cm
überlappen.- Tropfkantenprofil-Eckstücke für
Eckverbindungen benutzen.

Produkt:*Sto-Tropfkantenprofil
*Sto-Tropfkantenprofil Eckstück oder gleichwertig
Menge: 90,000 m

**1.5.30 Fenster-,Türanschluss/Anputzl. Perfekt**
Anputzleiste als Anschluss für Fenster-, Tür- und
sonstigen Bauteilen
liefern und anbringen.

Ausbilden einer wind- und schlagregendichten
Systemanschlussfuge
mit Anputzleiste, bestehend aus:
- 2-teiliger Teleskop-Kunststoffleiste, selbstklebend
- geschlossenzelligem PE-Dichtband
- integriertem Glasfasergewebestreifen
- Abknicklasche
(Putzanschlag mit Kellenschnittvorgabe).

Nachweis der Schlagregendichtigkeit durch einen
Prüfbericht erbringen.
Menge: 350,000 m

**1.5.40 Putzanschluss - Putzabschlussprofil**
Putzabschlussprofil aus Kunststoff mit Anschlag und
integriertem
Glasfasergewebe liefern und anbringen.

Abschlussprofil für außen und innen zur Herstellung von
sauberen Putzabschlüssen.

Schichtdicke:  mm (3, 6, 10, 15, 20)

Produkt:*Sto-Putzabschlussprofil oder gleichwertig
Menge: 60,000 m

**1.5.50 Übergangsprofil bei Blechanschlüssen**
*** Bedarfsposition ohne GB
Abschlussprofil aus Kunststoff mit integriertem
Glasfasergewebe liefern und in die Armierungsschicht
einsetzen.
Profil auf die bauseitige Verblechung aufstecken.
Hierbei ist die Beweglichkeit des Bleches in der Tasche
sicherzustellen. Profil mit beigefügten
Kunststoffdübeln am armierten Dämmstoff befestigen. Den
integrierten Gewebestreifen in Armierungsmasse
einbetten.
Stoßbereich mithilfe eines zusätzlichen Gewebestreifens
überbrücken; diesen beidseitig 10 cm überlappen und bis
zum Putzanschlag führen.
Menge: 1,000 m

**1.5.60 Attikaprofil montieren**
Anschlussprofil aus Kunststoff mit integriertem
Glasfasergewebe zum Anschluss an Attikaabdeckungen bei
Fassadendämmsystemen zur Absicherung des hochdringenden
Regenwassers liefern und auf der Fassade unter dem
Attikablech in die Armierungsmasse einbetten.

Stöße sind mit dem Klipselement zu versehen und
Dichtklebeband auf Rückseite (siehe
Verarbeitungsanleitung) stoßüberbrückend zu fixieren.

 An den Ecken das Attikaprofil-Eckstück einbauen.
Das Flächengewebe sorgfältig und exakt bis an die
Putzkante des Attikaprofils anarbeiten.
Menge: 45,000 m

**1.5.70 Anschlussfugen mit vollimprägniertem Dichtband**
Produkt:*Sto-Fugendichtband  Lento oder gleichwertig
Menge: 150,000 m

**1.5.80 Montagequader - EPS 98x98 mm**
Montagequader aus EPS-Hartschaum
für Rohrschellen, Jalousierückhalter,
Klappladenkloben

Montagequader aus EPS-Hartschaum
für wärmebrückenfreie und leichte
Fremdmontagen in WDVS als
Druckunterlage für mittelschwere Lasten
liefern und montieren.

Format: 98 x 98 mm.

Vertiefung im Dämmstoff
bis auf den Untergrund erstellen.
Montageplatte vollflächig mit
Klebemörtel auf dem tragenden
Untergrund verkleben.

Vorschriften des Herstellers sind zu
beachten.

Dicke: 18cm
Menge: 1,000 Stk

**1.5.90 Aussparen von Lüftungöffnungen ca. 10x10cm**
Aussparen von Lüftungöffnungen ca. 10x10cm bis 15x15 cm
Späteres anarbeiten an den Aussenlüftungsklappen.
Liefern und montieren von Lüftungsklappen PVC weiß
Menge: 17,000 Stk

#### Abschnitt 1.6 Fensterbänke

**1.6.10 Fensterbänke ausbauen**
Vohandene Fensterbänke  ausbauen,
abtransportieren/entsorgen und
Fensterbankbereich säubern.

Anfallendes Material wird Eigentum des AN und ist
umweltgerecht gemäß den örtlich geltenden gesetzlichen
Bestimmungen zu entsorgen.

Diese sind vor Beginn der Baumaßnahme bei den Städten
und Gemeinden zu erfragen.
Menge: 65,000 Stk

**1.6.20 Fensterbankprofil**
Fensterbank-Grundprofil aus beschichtetem Aluminium mit
aufgesteckten Bordprofilen mit Dehnungskeder,
schlagregendicht bis 450 Pa (IFT-Prüfzeugnis
10538704/5, nicht hinterlüfteter Einbau) liefern und
montieren.

Vor der Bestellung sind die genauen Maße gemäß
Anleitung des Herstellers am Objekt zu prüfen.

Ausführung:
natur-eloxiert,

Anzhal 65 Stück

Ausladung: 340 mm
(90,110,130,150,165,180,195,210,225,240,260,280,300,320
,340,360,380,400)

Länge: prüfen  m
Menge: 95,000 m

**1.6.30 Fensterbankunterbau mit Dämmstoff auffüttern**
Fensterbankunterbau durch Auffüttern mit Dämmstoff
keilförmig im erforderlichen Neigungswinkel passgenau
vorbereiten. Ausführung mit dem gleichen Dämmstoff und
Kleber wie zur Fassadendämmung beschrieben.
Dämmstoffdicke im Mittel: '16' cm
Laibungstiefe insgesamt (incl. WDV-System):
Menge: 95,000 m

**1.6.40 Bordprofil**
Bordprofile auf das Fensterbankprofil aufstecken.
Fugendichtband zwischen Fensterbank-Anschraubsteg und
Fensterrahmen anbringen. Hohlräume unter den
Fensterbänken sind mit Füllschaum auszuschäumen.
Fensterbankanker gemäß den Verarbeitungsrichtlinien des
Herstellers anbringen. Die Fensterbänke müssen
regendicht ohne Behinderung der Dehnung eingepasst
werden. Spezial-Bordprofile und soweit erforderlich
Überlängendehnprofil(e) sowie Systemanschlüsse
(Anschluss- und Dichtungsfugen) gemäß separater
Position.

Produkt:*StoFentra Bordprofil Uni
oder gleichwertig
Menge: 95,000 m

**1.6.50 Zulage Anti-Dröhn-Belag**
*** Bedarfsposition ohne GB
Fentra Antidröhnbelag als vorbeugende Maßnahme zur
Geräuschminderung
(z.B. Regen) wird bereits werkseitig unter der
Fensterbank aufgebracht (falls mitbestellt).
Menge: 1,000 m

**1.6.60 Anschlussfuge an Bordprofil**
Schnell expandierendes Fugendichtband mit seitenflächig
imprägniertem Weichschaumstoff, schlagregendicht nach
DIN 18542 BG1, liefern und und Anschlussfuge zum
Bordprofil schlagregendicht herstellen.

Fugendichtband an der Fugenflanke vorkleben.
Dämmplatten press gegenstoßen. Armierungsschicht bis
zum Fugenrand führen. Fugendichtband mit
Schlussbeschichtung überdecken. Kellenschnitt
herstellen.

Fugendichtband Typ:
Produkt:*Sto-Fugendichtband 2D oder gleichwertig
Menge: 95,000 m

#### Abschnitt 1.7 Sockelbereich

**1.7.10 Grundierung im Sockelbereich**
Grundierung (Haftgrund) aus zementverträglichem
Dispersionsspachtel 1,0 : 1,0 Gew.-Teile mit Zement
(CEM I oder CEM II A/LL oder CEM II B/LL)
gemischt und ca. 10 % Wasser verdünnt liefern und
auftragen.
Tiefe: ca. 0,5m u.O.
Mit der Bürste auf ebenen, trockenen und
sauberen Untergrund auftragen und trocknen lassen.
Menge: 40,000 m²

**1.7.20 EPS-Dämmplatte 035 PW**
EPS-Dämmplatte 035 PW im Sockelbereich kleben
Hartschaum EPS 035 PW mit wasserabdichtendem Kleber
liefern und im Sockelbereich auf tragfähigem Untergrund
verkleben.
Wärmedämmplatten aus expandiertem Polystyrol-Hartschaum
EPS 035 nach EN 13163, Anwendungstyp PW nach DIN V
4108-10, FCKW-frei, Bemessungswert der
Wärmeleitfähigkeit 0,035 W/m*K, schwerentflammbar nach
DIN 4102, Euroklasse E nach EN 13501-1, für
Perimeterdämmung bauaufsichtlich zugelassen, mit einem
wasserabdichtenden Kleber, aus zementverträglichem
Dispersionsspachtel 1 ,0 : 1,0 Gew.-Teile
gemischt mit Zement (CEM I oder CEM II A/LL oder CEM II
B/LL) auf tragfähigen vorbehandelten Untergrundkleben
kleben. Die Sockeldämmung ist im Spritzwasserbereich
(ca. 40-50 cm über Geländeoberkante) und auf die zu
dämmende Fläche im Erdreich, mindestens ca. 20 cm unter
der späteren Geländeoberkante auszuführen.
Plattenrand: stumpf
Plattendicke: 140 cm
Menge: 40,000 m²

**1.7.30 Mineralischer Armierungsmörtel/Unterputz Sockel**
Mineralischen Armierungsmmörtel/Unterputz im
Sockelbereich liefern und auftragen.
Armierungsmörtel und Glasfasergewebe, wie
vor. Armierungsmasse vollflächig bis ca. 20 cm unter
die spätere Geländeoberkante auftragen.
Armierungsgewebe eindrücken und planspachteln.
Gewebestöße 10 cm
überlappen. Zusätzlicher Feuchteschutz auf den Putz
gemäß
separater Position.
Menge: 40,000 m²

**1.7.40 Egalisationsspachtel für mineralische Dämmung**
Egalisationsspachtelung für mineralische Dämmung
Zweite Lage Armierungsmörtel (wie vor, jedoch ohne
Gewebe) auf
Armierungsschicht als Egalisationsspachtelung liefern
und auftragen.
Menge: 40,000 m²

**1.7.50 Zusätzlicher Feuchteschutz im Sockelbereich**
Zusätzlicher Feuchteschutz im Sockelbereich
liefern und vollflächig streichen.
Die vom Kies berührte Putzfläche (von der
Unterkante der Dämmplatte bis ca. 5 cm über die spätere
Geländeoberkante) mit zementverträglichem
Dispersionsspachtel 1,0 : 1,0 Gew.-Teile mit Zement
(CEM I oder CEM II A/LL oder CEM II B/LL)
gemischt und ca. 10 % Wasser verdünnt, (auf den Putz)
streichen. Ggf. nach Erdanpassung auf dem
Feuchteschutz den Farbanstrich ergänzen
Menge: 40,000 m²

**1.7.60 Putzgrund**
Putzgrund für mineralische und silikatische
Folgebeschichtungen.
Voranstrich auf Dispersion-Silikat-Basis für
nachfolgende Sliconharz- und Slikat- und mineralische
Beschitungen, auf schwach saugenden mineralischen
Untergünden, liefern und auftragen.
Produkteigenschaften:
haftvermittelnd, pigmentiert, gefüllt,
saugfähigkeitsegalisierend.
CO2- und wasserdampfdurchlässig,
organischer Anteil < 5%,
alkalibeständig,
Verlängert die offene Zeit bei der
Putzverabeitung.
Bauteil: Fassade, Brüstungen, Gesimse
Farbton: nach Wahl AG
Menge: 40,000 m²

**1.7.70 Siliconharz-Oberputz**
Siliconharz-Oberputz - neutral, ohne bioziden
Filmschutz
Siliconharz-Oberputz - neutral, manuell und
maschinell verarbeitbar, auf massiven und
massivwärmedämmenden,
sowie gedämmten Wandbildnern mit
mineralischen und organischen Unterputzen liefern,
auftragen und
strukturieren.
Produkteigenschaften:
Siliconharz-Oberputz nach EN 15824,
nichtbrennbar,
A2-s1, d0, ohne bioziden Filmschutz, arbeitet mit
natürlichen Wirkprinzipien, reduzierte
Bioverfügbarkeit und geringes Anschmutzverhalten,
lösemittelund
weichmacherfrei gemäß VdL-RL01, mieralölfrei,
hoch wasserdampfdurchlässig, gering wasserdurchlässig.
Struktur: (Kratzputz)
Korngröße: 1,5 mm
oder als Modellierputz
Bauteil: Fassade, Brüstungen, Gesimse
Menge: 40,000 m²

**1.7.80 Sockelanstrich**
Fassadenfarbe mit natürlich gegen Algen- und Pilze,
ohne bioziden
Filmschutz, außen, für Anstriche mit reduzierter
Anhaftung
von Schmutzpartikeln auf mineralische und
organische nicht elastische Untergründe, als Zwischen-
und
Schlussbeschichtung liefern und auftragen.
Menge: 40,000 m²

**1.7.90 Kunststoff-Sockelschienensystem**
Kunststoffprofil für den Sockelabschluss
Kunststoffprofil mit hoher Stabilität für den
Sockelabschluss.
- zur wärmebrückefreien Sockelausbildung,
- zum Aufsetzen der Dämmplatten
- insbesondere für Niedrigenergie- und Passivhäuser,
- für die Ausbildung eines Anschlusses bei
WDV-Systemen ohne Sockeldämmung (in nKombination mit
dem
Sockelprofil PH) liefern und anbringen.
Befestigung: 3 Dübel/m, Dübeltyp entsprechend dem
Wandbaustoff. (Unebenheiten können mit Unterlegscheiben
o.ä. ausgeglichen werden)
Dämmplatten auf die Kunststoff-Winkelschiene
aufsetzen.
Sockelprofil zwischen Startschiene und Fassadendämmung
einschieben. Das integrierte Glasfasergewebe in
die Armierungsmasse einbetten.
Flächenarmierungsgewebe bis zur Innenkante der
Tropfnase führen und
einbetten. Verbindung der Sockelprofile mittels
Sockelleistenverbinder.
Ausladung der Winkelschiene: mm (50, 100,160)
Länge: 200 cm
Menge: 75,000 lfm

#### Abschnitt 1.8 Balkone

**1.8.10 Altbeschichtung**
Altbeschichtung des Betons entfernen.
Oberfläche schleifen oder fräsen, reinigen
und für weitere Arbeitsgänge schützen.
Menge: 60,000 m²

**1.8.20 Grundierung**
Aufbringen einer Grundierung aus einem hoch
verseifungsbeständigen,nicht pigmentierten
zweikomponentigen total solid Epoxidharz,

Abstreuen mit feuergetroknettem Quarzsand,
Quarz 0,3-0,8kg/m²
Abstreukorn ca. 1kg/m²
Anforderung an das Produkt: Prüfung und
Kennzeichnung gemäß DIN EN 1504-2
oder gleichwertig
Menge: 60,000 m²

**1.8.30 Egalisierung**
Aufbringen einer Kratzspachtellung auf die
grundiedrten  Flächen, bestehend aus einem
 nicht pigmentierten,zweikomponentigen total
solid Epoxidharz, StoPox452 E, und
Quarzsandgemäß Herstellervorschrift

Loses Abstreuen  mit feuergetrocknetem
Quarzsand 0,3 - 0,8 mm
oder gleichwertig
Menge: 60,000 m²

**1.8.40 Hohlkehlen an aufgehenden Bauteilen**
Aufbringen einer Grundierung aus einem nicht
pigmentierten,zweikomponentigen
total Solid Epoxidharz. im Bereich
der Hohlkehle.

Aufgbringen eines pigmentierten
zeikomponentigen Epoxidharzmörtel in die
frische Grundierung und ausbilden einer Hohlkehle mit
Radius r= 5 cm
Menge: 60,000 m

**1.8.50 Fugenmasse einbringen**
Herstellen einer abgeglätteten Abdichtung der
Hohlkehlenfugen mit 1-komponentiger,
luftfeuchtigkeitserhärtender Fugenmasse auf
MS-Hybrid Basis gemäß
IVD-Merkblatt Nr.1. Fugenquerschnitt b/d  5mm
/2,5 mm
Schlauchbeutel Fuge 10/10 mm  ca.0,1 ltr./m
oder gleichwertig
Menge: 60,000 m

**1.8.60 Gefälleausgleich**
Gefälleausgleich aus Epoxidharzmörtel
Mörtelstandfest zur Beseitigung
von Kontergefälle,
oder gleichwertig

Nenndicke: i.M. 40 mm
Menge: 60,000 m²

**1.8.70 Dickbeschichtung**
Aufbringen einer Dickbeschichtung aus einem
pigmentierten,elastischen, hoch uv-beständigen
zeikomponentigen Polyurethanharz,

Farbton: Standardfarbton gemäß StoCretec
Farbkonzept
Verbrauch: mind.2,5 kg /m²
Anforderrung an das Produkt: Statische
Rißüberbrückung mind.1,7 mm bei .-10 C
Menge: 60,000 m²

**1.8.80 Seidenmatte Versiegelung**
Aufbringen eibner seidenmatten,
UV-beständigen  und transparenten
Versiegelung aus einem lösungsmittel
zeikomponentigenPolyurethanharz,
StoPur DL 520 o.gleichwertig.

Verbrauch: 0,1 - 0,2 kg/m²
Menge: 60,000 m²

**1.8.90 Chipseinstreuung**
Loses Einstreuen von farbigen Chips, 3mm  Balkon
e
Menge: 60,000 qm

**1.8.100 FB Entwässung**
Fußbodenentwässerung ausstemmen und entsorgen
Menge: 15,000 Stk

**1.8.110 Neue FE**
Neue FE DN 50 Loro X nach Aufmaß vor Ort,
liefern und einbauen.
Inkl. Entwässerung einschalen, einflanschen und
ausbetonieren.
Ink.l Siebaufsatz.
Menge: 15,000 Stk

**1.8.120 Speier montieren**
*** Bedarfsposition ohne GB
Lieferung / Monatge von Speieren inkl. evtl.
notwendiger
und Kernbohrung und Eindichtung.
Menge: 1,000 Stk

**1.8.130 Einbindung Abflüsse, Besschichtung**
Menge: 15,000 Stüc

**1.8.140 Einbindung Notüberlauf, Beschichtung**
Menge: 15,000 Stüc

**1.8.150 Neuaufbau Balkonaustritt**
Balkonaustrittsstufe neu aufmauern und mit Trapezblech
versehen und in die Versiegelung einpassen
1,00 x 0,1 x 0,2 m
Menge: 15,000 lfm

#### Abschnitt 1.9 Stundenlohn/ Bautagebuch

**1.9.10 Führen eines Bautagebuches**
Das Bautagebuch ist über die gesamte Bauzeit zu führen.

Arbeitskräfte / Leistungen und Maschinen
Material + Lieferung
Termine / Mietertermine/ Baufortschritt
Witterungsverhältnisse
Vorkommnisse/ Behinderungen / Abstimmungen
Mängel / Abweichungen/ Schäden / Fotos
Datenblätter / Protokolle

Das Bautagebuch ist in digitaler Form dem AG auf
Anfrage 1 x Woche zur Verfügung zu stellen.
Menge: 1,000 St

**1.9.20 Stundenlohn**
Facharbeiter:
Ausführungen nach Angabe AG für unvorhergesehene
Leistungen
Menge: 20,000 h

USt %: 19,00
